# EHK PFA 9.2, Maßnahme 6A Hochstämme
Angebotsaufforderung (GAEB DA XML 3.2, DA83)
Projekt: 837SB222B103
Währung: EUR
Nebenangebote zugelassen: ja
Vergabeart: Öffentliche Ausschreibung
Abgabeort: e-Vergabeplattform des Bundes
Auftraggeber: WNA Magdeburg, Kleiner Werder 5c, 39114 Magdeburg, Telefon 0391 535-0, E-Mail wna-magdeburg@wsv.bund.de; Vergabenummer: 103
Erstellt mit: GXML Toolbox V3.3 R20210630, iTWO_64 V10.0.894, 26.01.2026

## 1 EHK PFA 9.2 Maßnahme 6A
Datum: 26.01.2026

### Abschnitt 1 Allgemeine Arbeiten

#### Unterabschnitt 1.1 Baustelleneinrichtung

**1.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**1.1.20 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 1.2 Stundenlohnarbeiten

**1.2.10 Verrechnungssatz für Arbeitskraft Facharbeiter**
StL-Nr. 2420460703
Stundenlohnarbeiten durch Arbeitskräfte auf Anordnung
des AG ausführen.
Abgerechnet wird nach den tatsächlich geleisteten
Arbeitsstunden.
Zuschläge für Lohn- oder Gehaltsnebenkosten und
Zuschläge für Überstunden werden nicht gesondert
vergütet.
Zuschläge für Nacht-, Sonntags- und Feiertagsarbeit
werden als prozentualer Zuschlag zum Verrechnungssatz
nach den tariflichen Festlegungen
gesondert vergütet.
Facharbeiter, Baugeräteführer, Berufskraftfahrer
Menge: 40,000 h
Leistungsbereichkatalog: 204

**1.2.20 Verrechnungssatz für Arbeitskraft Werker**
StL-Nr. 2420460704
Stundenlohnarbeiten durch Arbeitskräfte auf Anordnung
des AG ausführen.
Abgerechnet wird nach den tatsächlich geleisteten
Arbeitsstunden.
Zuschläge für Lohn- oder Gehaltsnebenkosten und
Zuschläge für Überstunden werden nicht gesondert
vergütet.
Zuschläge für Nacht-, Sonntags- und Feiertagsarbeit
werden als prozentualer Zuschlag zum Verrechnungssatz
nach den tariflichen Festlegungen
gesondert vergütet.
Fachwerker, Werker, Arbeiter, Hilfskraft
Menge: 40,000 h
Leistungsbereichkatalog: 204

### Abschnitt 2 Gehölzlieferung

*Hinweis: Hinweis zur Pos. 2 Gehölzlieferung*
Für die Pflanzenlieferungen von gebietseigenen Gehölzen gelten folgende Bedingungen:
- Die Herkunft der Pflanzen aus dem jeweiligen Vorkommensgebiet ist durch Vorlage eines Zertifikates, das die Mindeststandards der Zertifizierung gebietseigener Gehölze (Quelle) erfüllt, nachzuweisen.
- Das Zertifikat ist bei Anlieferung der Pflanzen vorzulegen. Die Pflanzfreigabe kann bis zur Vorlage des Zertifikates verweigert werden.
- Auf den Lieferpapieren und den Pflanzenetiketten ist eine eindeutige Vorkommensgebietsnummer zu verwenden, die es ermöglicht, die Pflanzware über alle Produktionsstufen bis zum Erntebestand zurück zu verfolgen.
- Es ist zu gewährleisten, dass die Nachverfolgbarkeit der angegebenen Kenndaten bis zum Erntebestand ohne erheblichen Aufwand möglich ist.
- Der Auftraggeber behält sich vor, im Rahmen von Kontrollprüfungen die Pflanzenlieferung anhand der Kenndaten bis zum Erntebestand zu überprüfen.
- Die Angaben zu den Vorkommensgebieten beziehen sich auf den BMU-Leitfaden 2012.

#### Unterabschnitt 2.1 Halbstämme BE-Fläche

**2.1.10 Malus domestica Hybr. liefern H 3xv mDb 10-12*Kaiser Wilhelm**
Malus domestica Hybr. (Apfel) liefern.
Halbstamm, dreimal verpflanzt, mit Drahtballen, Stammumfang 10 bis 12 cm.
Sorte = Kaiser Wilhelm.
Menge: 4,000 St
Leistungsbereichkatalog: 104

**2.1.20 Malus domestica Hybr. liefern H 3xv mDb 10-12*Cox Orange**
Malus domestica Hybr. (Apfel) liefern.
Halbstamm, dreimal verpflanzt, mit Drahtballen, Stammumfang 10 bis 12 cm.
Sorte = Cox Orange.
Menge: 4,000 St
Leistungsbereichkatalog: 104

**2.1.30 Malus domestica Hybr. liefern H 3xv mDb 10-12*Jakob Lebel**
Malus domestica Hybr. (Apfel) liefern.
Halbstamm, dreimal verpflanzt, mit Drahtballen, Stammumfang 10 bis 12 cm.
Sorte = Jakob Lebel.
Menge: 4,000 St
Leistungsbereichkatalog: 104

**2.1.40 Prunus avium Hybr. liefern H 3xv mDb 10-12*Rote Knorpelk.**
Prunus avium Hybride (Süßkirsche) liefern.
Halbstamm, dreimal verpflanzt, mit Drahtballen, Stammumfang 10 bis 12 cm.
Sorte = Büttners Rote Knorpelkirsche.
Menge: 4,000 St
Leistungsbereichkatalog: 104

**2.1.50 Prunus avium Hybr. liefern H 3xv mDb 10-12*Hedelf. Riesenkirsche**
Prunus avium Hybride (Süßkirsche) liefern.
Halbstamm, dreimal verpflanzt, mit Drahtballen, Stammumfang 10 bis 12 cm.
Sorte = Hedelfinger Riesenkirsche.
Menge: 4,000 St
Leistungsbereichkatalog: 104

**2.1.60 Prunus cerasus Hybr. liefern H 3xv mDb 10-12*Schattenmorelle**
Prunus cerasus Hybride (Sauerkirsche) liefern.
Halbstamm, dreimal verpflanzt, mit Drahtballen, Stammumfang 10 bis 12 cm.
Sorte = Schattenmorelle.
Menge: 4,000 St
Leistungsbereichkatalog: 104

**2.1.70 Prunus domestica Hybr. liefern H 3xv mDb 10-12*Hauszwetsche**
Prunus domestica Hybride (Pflaume, Zwetsche o.ä.) liefern.
Halbstamm, dreimal verpflanzt, mit Drahtballen, Stammumfang 10 bis 12 cm.
Sorte = Hauszwetsche.
Menge: 4,000 St
Leistungsbereichkatalog: 104

**2.1.80 Prunus domestica Hybr. liefern H 3xv mDb 10-12*Königin Victoria**
Prunus domestica Hybride (Pflaume, Zwetsche o.ä.) liefern.
Halbstamm, dreimal verpflanzt, mit Drahtballen, Stammumfang 10 bis 12 cm.
Sorte = Königin Victoria.
Menge: 4,000 St
Leistungsbereichkatalog: 104

**2.1.90 Pyrus communis Hybr. liefern H 3xv mDb 10-12*Clapps Liebling**
Pyrus communis Hybride (Birne) liefern.
Halbstamm, dreimal verpflanzt, mit Drahtballen, Stammumfang 10 bis 12 cm.
Sorte 'Clapps Liebling'
Menge: 4,000 St
Leistungsbereichkatalog: 104

**2.1.100 Pyrus communis Hybr. liefern H 3xv mDb 10-12*Williams Christbirne**
Pyrus communis Hybride (Birne) liefern.
Halbstamm, dreimal verpflanzt, mit Drahtballen, Stammumfang 10 bis 12 cm.
Sorte 'Williams Christbirne'
Menge: 4,000 St
Leistungsbereichkatalog: 104

**2.1.110 Pyrus communis Hybr. liefern H 3xv mDb 10-12*Gute Graue**
Pyrus communis Hybride (Birne) liefern.
Halbstamm, dreimal verpflanzt, mit Drahtballen, Stammumfang 10 bis 12 cm.
Sorte = Gute Graue.
Menge: 4,000 St
Leistungsbereichkatalog: 104

#### Unterabschnitt 2.2 Hochstämme Betriebsweg

**2.2.10 Quercus petraea liefern H 3xv mDb 14-16*VkG 2**
StL-Nr. 18104501090200
Quercus petraea (Traubeneiche) liefern.
Hochstamm, dreimal verpflanzt, mit Drahtballen, mit
gerader Stammverlängerung innerhalb der Krone, Stammumfang 14 bis 16 cm.
Vorkommensgebiet 2, Mittel- und Ostdeutsches Tief- und
Hügelland.
Menge: 25,000 St
Leistungsbereichkatalog: 104

#### Unterabschnitt 2.3 Hochstämme Wusterwitzer Hauptgraben

**2.3.10 Salix alba liefern H 3xv mDb 14-16*VkG 2**
StL-Nr. 181046013002
Salix alba (Silberweide) liefern.
Hochstamm, dreimal verpflanzt, mit Drahtballen, mit
gerader Stammverlängerung innerhalb der Krone, Stammumfang 14 bis 16 cm.
Vorkommensgebiet 2, Mittel- und Ostdeutsches Tief- und
Hügelland.
Menge: 24,000 St
Leistungsbereichkatalog: 104

**2.3.20 Fraxinus excelsior liefern H 3xv mDb 14-16*VkG 2**
StL-Nr. 18104211070200
Fraxinus excelsior (Gemeine Esche) liefern.
Hochstamm, dreimal verpflanzt, mit Drahtballen, mit
gerader Stammverlängerung innerhalb der Krone, Stammumfang 14 bis 16 cm.
Vorkommensgebiet 2, Mittel- und Ostdeutsches Tief- und
Hügelland.
Menge: 6,000 St
Leistungsbereichkatalog: 104

### Abschnitt 3 Landschaftsbau

#### Unterabschnitt 3.1 Vorarbeiten

**3.1.10 Einschlagplatz f. Gehölze einricht. wilds. einzäunen*Fläche AN**
*** Pauschalposition
StL-Nr. 2110730213
Einschlagplatz für Gehölze einrichten, unterhalten und
nach Abschluss der Arbeiten räumen.
Platz wildsicher einzäunen.
Fläche stellt AN.
Menge: 1,000 Psch
Leistungsbereichkatalog: 107

**3.1.20 Gehölze mit Ballen einschlagen**
StL-Nr. 2110730600
Gehölze mit Ballen oder Container übersichtlich, nach
Arten und Größen getrennt, einschlagen. Ballen/ Container allseitig mit lockerem Boden oder Mulchstoff umgeben. Gehölze im Einschlag feucht halten. Liefern der
Gehölze wird gesondert vergütet.
Menge: 99,000 St
Leistungsbereichkatalog: 107

**3.1.30 Organischen Dünger liefern**
StL-Nr. 2110711099
Organischen Dünger liefern.
Organischer Dünger 'Hornspäne'
Menge: 99,000 kg
Leistungsbereichkatalog: 107

**3.1.40 Miner. Bodenverb.stoff liefern*original verpackt**
Mineralischen Bodenverbesserungsstoff liefern.
Bodenverbesserungsstoff
Lieferform = Original verpackt.
Menge: 99,000 kg
Leistungsbereichkatalog: 107

#### Unterabschnitt 3.2 Pflanzung BE-Fläche

**3.2.10 Hochstamm / Alleebaum pflanzen H ü. 10-14cm m.B. HDPE, DU 120 cm*Bodenverb.gesond. Boden einplan.**
StL-Nr. 2110731820904101
Hochstamm, Alleebaum, Stammbusch oder Solitär pflanzen.
Pflanzschnitt durchführen. Pflanzloch herstellen.
Brauchbaren Boden wieder einbauen. Gehölz liefern wird
gesondert vergütet.
Hochstamm/Stammbusch, mit Ballen/Container, Stammumfang
über 10 bis 14 cm.
Pflanzloch '100 x 100 x 100cm'

Gießrand herstellen, Mindesthöhe über Pflanzscheibe 20
cm Durchmesser 120 cm, Material = HDPE (Kunststoffmanschette), Mindestdicke 2 mm.
Bodenverbesserungsstoffe nach Unterlagen des AG mit dem
brauchbaren Boden vermischen. Bodenverbesserungsstoffe
werden gesondert vergütet.
Überschüssigen Boden seitlich einplanieren.
Menge: 44,000 St
Leistungsbereichkatalog: 107

**3.2.20 Austauschboden einbauen*Aufmaß Fahrzeug**
StL-Nr. 2110733692
Austauschboden nach Unterlagen des AG einbauen.
Austauschboden 'Mutterboden'

Abgerechnet wird nach Aufmaß auf dem Fahrzeug.
Menge: 44,000 m3
Leistungsbereichkatalog: 107

**3.2.30 Wühlmausschutz herstellen*Sechseckdrahtg.**
StL-Nr. 2110734092
Wühlmausschutz herstellen. Wühlmausschutz in Pflanzloch
ausbreiten und nach dem Pflanzen am Wurzelhals verschließen.
Pflanzloch '100 x 100 x 100cm'

Wühlmausschutz = Sechseckdrahtgeflecht, 13 mm Maschenweite, unverzinkt.
Menge: 44,000 St
Leistungsbereichkatalog: 107

**3.2.40 Baumverankerung (Pfahlbock) herst. Dreibock*L 2,5m,DU 8-10cm imprägniert*Querholz halbr. 1 Bindung/Pfahl*Baumgurt 50 mm**
StL-Nr. 2110734421311500
Baumverankerung als Pfahlbock herstellen. Pfähle gekegelt bzw. gefast und gespitzt, standfest einschlagen.
Pfahlbock mit drei Pfählen.
Pfahllänge 2,50 m, Zopfdurchmesser 8 bis 10 cm.
Pfahl aus Nadelholz geschält und imprägniert.
Pfahlzöpfe durch Querhölzer seitlich verbinden, Pfahlverbindung = Halbrundholz geschält, Durchmesser = 50mm.
Eine Bindung je Pfahl.
Bindung = Baumgurt, 50 mm breit. Bindung am Pfahl annageln.
Menge: 44,000 St
Leistungsbereichkatalog: 107

**3.2.50 Rindenschutz herstellen StU bis 20 cm*Höhe bis 2,20 m Schilfrohrmatte**
StL-Nr. 211073521102
Rindenschutz herstellen.
Stammumfang bis 20 cm.
Schutzhöhe bis 2,20 m.
Schutz = Schilfrohrmatte.
Menge: 44,000 St
Leistungsbereichkatalog: 107

**3.2.60 Pflanzscheibe mulchen Pflanzsch. DU 100*Nadelholzr. 10/80 Dicke 10 cm**
StL-Nr. 211073604202
Pflanzscheibe von Gehölz gleichmäßig dick mulchen.
Pflanzscheibengröße, Durchmesser = 100 cm.
Mulchstoff = Nadelholzrinde 10/80 mm, C/N-Verhältnis
>60.
Dicke der Mulchschicht = 10 cm.
Menge: 44,000 St
Leistungsbereichkatalog: 107

**3.2.70 Mähschutz liefern und einbauen**
Mähschutz liefern und einbauen für Hochstämme
bis 20 cm Stammumfang
Menge: 44,000 St

**3.2.80 Greifvogelstange herst. und setzen**
StL-Nr. 2420759599
Greifvogelstange aus buntgeschältem Nadelholz, Zopf
DU = 6 - 8 cm, herstellen und standfest aufstellen.
Querholz 30 cm lang auf dem Stangenende
kippsicher befestigen.
Höhe über Gelände '4m
Einzelheiten siehe Anlage'
Menge: 5,000 St
Leistungsbereichkatalog: 207

**3.2.90 Fanggefäß für Mäuse einbauen Kunststoffwanne*gesamte Bauzeit**
Fanggefäß für Mäuse(Göttinger Fangwanne)
liefern und auf den Pflanzflächen bodenbündig
einbauen. Mit einem Stein oder Haken aus
Moniereisen verankern.
Fangwanne direkt neben der Greifvogelstange
aufstellen.
Fanggefäß vor- und unterhalten.
Gefäß = Kunststoffwanne, Durchmesser ca. 60 cm, Höhe
ca. 30 cm.
Vorhaltedauer = gesamte Bauzeit.
Menge: 5,000 St
Leistungsbereichkatalog: 107

#### Unterabschnitt 3.3 Pflanzung Betriebsweg

**3.3.10 Gehölz pflanzen, erschwert*Bodenverb. ges. Boden Verwert. AN**
StL-Nr. 21107322990912
Gehölz unter erschwerten Bedingungen pflanzen. Pflanzloch herstellen. Brauchbaren Boden wieder einbauen. Ge-
hölz liefern wird gesondert vergütet.
Gehölz 'Hochstämme StU 14 - 16cm'

Standort 'Betriebsweg Richtung Wendsee,
die Pflanzstandorte sind eingezäunt'

Pflanzloch 'Größe 100 x 100 x 70 cm,
Gießrand herstellen, Mindesthöhe über Pflanzscheibe
20 cm Durchmesser 100 cm, Material = HDPE
(Kunststoffmanschette), Mindestdicke 2 mm'

Bodenverbesserungsstoffe nach Unterlagen des AG mit
brauchbarem Boden vermischen. Bodenverbesserungsstoffe
werden gesondert vergütet.
Überschüssigen Boden nach Wahl des AN verwerten.
Menge: 25,000 St
Leistungsbereichkatalog: 107

**3.3.20 Austauschboden einbauen*Aufmaß Fahrzeug**
StL-Nr. 2110733692
Austauschboden nach Unterlagen des AG einbauen.
Austauschboden 'Mutterboden'

Abgerechnet wird nach Aufmaß auf dem Fahrzeug.
Menge: 25,000 m3
Leistungsbereichkatalog: 107

**3.3.30 Baumverankerung (Pfahlbock) herst. Dreibock*L 2,5m,DU 8-10cm imprägniert*Querholz halbr. 1 Bindung/Pfahl*Baumgurt 50 mm**
StL-Nr. 2110734421311500
Baumverankerung als Pfahlbock herstellen. Pfähle gekegelt bzw. gefast und gespitzt, standfest einschlagen.
Pfahlbock mit drei Pfählen.
Pfahllänge 2,50 m, Zopfdurchmesser 8 bis 10 cm.
Pfahl aus Nadelholz geschält und imprägniert.
Pfahlzöpfe durch Querhölzer seitlich verbinden, Pfahlverbindung = Halbrundholz geschält, Durchmesser = 50mm.
Eine Bindung je Pfahl.
Bindung = Baumgurt, 50 mm breit. Bindung am Pfahl annageln.
Menge: 25,000 St
Leistungsbereichkatalog: 107

**3.3.40 Rindenschutz herstellen StU bis 20 cm*Höhe bis 2,20 m Schilfrohrmatte**
StL-Nr. 211073521102
Rindenschutz herstellen.
Stammumfang bis 20 cm.
Schutzhöhe bis 2,20 m.
Schutz = Schilfrohrmatte.
Menge: 25,000 St
Leistungsbereichkatalog: 107

**3.3.50 Pflanzscheibe mulchen Pflanzsch. DU 100*Nadelholzr. 10/40 Dicke 10 cm**
StL-Nr. 211073604102
Pflanzscheibe von Gehölz gleichmäßig dick mulchen.
Pflanzscheibengröße, Durchmesser = 100 cm.
Mulchstoff = Nadelholzrinde 10/40 mm, C/N-Verhältnis
>60.
Dicke der Mulchschicht = 10 cm.
Menge: 25,000 St
Leistungsbereichkatalog: 107

**3.3.60 Greifvogelstange herst. und setzen**
StL-Nr. 2420759599
Greifvogelstange aus buntgeschältem Nadelholz, Zopf
DU = 6 - 8 cm, herstellen und standfest aufstellen.
Querholz 30 cm lang auf dem Stangenende
kippsicher befestigen.
Höhe über Gelände '4m
Einzelheiten siehe Anlage'
Menge: 5,000 St
Leistungsbereichkatalog: 207

**3.3.70 Fanggefäß für Mäuse einbauen Kunststoffwanne*gesamte Bauzeit**
Fanggefäß für Mäuse(Göttinger Fangwanne)
liefern und auf den Pflanzflächen bodenbündig
einbauen. Mit einem Stein oder Haken aus
Moniereisen verankern.
Fangwanne direkt neben der Greifvogelstange
aufstellen.
Fanggefäß vor- und unterhalten.
Gefäß = Kunststoffwanne, Durchmesser ca. 60 cm, Höhe
ca. 30 cm.
Vorhaltedauer = gesamte Bauzeit.
Menge: 5,000 St
Leistungsbereichkatalog: 107

**3.3.80 Mähschutz liefern und einbauen**
Mähschutz liefern und einbauen für Hochstämme
bis 20 cm Stammumfang
Menge: 25,000 St

#### Unterabschnitt 3.4 Pflanzung Wusterwitzer Hauptgraben

**3.4.10 Gehölz pflanzen, erschwert*Bodenverb. ges. Boden Verwert. AN**
StL-Nr. 21107322990912
Gehölz unter erschwerten Bedingungen pflanzen. Pflanzloch herstellen. Brauchbaren Boden wieder einbauen. Ge-
hölz liefern wird gesondert vergütet.
Gehölz 'Hochstämme StU 14 - 16cm'

Standort 'Wiese Wusterwitzer Hauptgraben'

Pflanzloch 'Größe 100 x 100 x 70 cm,
Gießrand herstellen, Mindesthöhe über Pflanzscheibe
20 cm Durchmesser 100 cm, Material = HDPE
(Kunststoffmanschette), Mindestdicke 2 mm'

Bodenverbesserungsstoffe nach Unterlagen des AG mit
brauchbarem Boden vermischen. Bodenverbesserungsstoffe
werden gesondert vergütet.
Überschüssigen Boden nach Wahl des AN verwerten.
Menge: 30,000 St
Leistungsbereichkatalog: 107

**3.4.20 Baumverankerung (Pfahlbock) herst. Dreibock*L 2,5m,DU 8-10cm imprägniert*Querholz halbr. 1 Bindung/Pfahl*Baumgurt 50 mm**
StL-Nr. 2110734421311500
Baumverankerung als Pfahlbock herstellen. Pfähle gekegelt bzw. gefast und gespitzt, standfest einschlagen.
Pfahlbock mit drei Pfählen.
Pfahllänge 2,50 m, Zopfdurchmesser 8 bis 10 cm.
Pfahl aus Nadelholz geschält und imprägniert.
Pfahlzöpfe durch Querhölzer seitlich verbinden, Pfahlverbindung = Halbrundholz geschält, Durchmesser = 50mm.
Eine Bindung je Pfahl.
Bindung = Baumgurt, 50 mm breit. Bindung am Pfahl annageln.
Menge: 30,000 St
Leistungsbereichkatalog: 107

**3.4.30 Rindenschutz herstellen StU bis 20 cm*Höhe bis 2,20 m Schilfrohrmatte**
StL-Nr. 211073521102
Rindenschutz herstellen.
Stammumfang bis 20 cm.
Schutzhöhe bis 2,20 m.
Schutz = Schilfrohrmatte.
Menge: 30,000 St
Leistungsbereichkatalog: 107

**3.4.40 Pflanzscheibe mulchen Pflanzsch. DU 100*Nadelholzr. 10/40 Dicke 10 cm**
StL-Nr. 211073604102
Pflanzscheibe von Gehölz gleichmäßig dick mulchen.
Pflanzscheibengröße, Durchmesser = 100 cm.
Mulchstoff = Nadelholzrinde 10/40 mm, C/N-Verhältnis
>60.
Dicke der Mulchschicht = 10 cm.
Menge: 30,000 St
Leistungsbereichkatalog: 107

**3.4.50 Verbiss-/Fegeschutz herstellen*Höhe 1,50 m an Baumpfahl**
StL-Nr. 211073509402
Schutzvorrichtung an Gehölz gegen Verbiss- und Fe-
geschäden durch Wild herstellen.
Vorrichtung 'Knotengeflecht 160/23/15'

Höhe = 1,50 m.
Vorrichtung bodenbündig anbringen und am vorhandenen
Baumpfahl befestigen.
Menge: 30,000 St
Leistungsbereichkatalog: 107

**3.4.60 Greifvogelstange herst. und setzen**
StL-Nr. 2420759599
Greifvogelstange aus buntgeschältem Nadelholz, Zopf
DU = 6 - 8 cm, herstellen und standfest aufstellen.
Querholz 30 cm lang auf dem Stangenende
kippsicher befestigen.
Höhe über Gelände '4m
Einzelheiten siehe Anlage'
Menge: 5,000 St
Leistungsbereichkatalog: 207

**3.4.70 Fanggefäß für Mäuse einbauen Kunststoffwanne*gesamte Bauzeit**
Fanggefäß für Mäuse(Göttinger Fangwanne)
liefern und auf den Pflanzflächen bodenbündig
einbauen. Mit einem Stein oder Haken aus
Moniereisen verankern.
Fangwanne direkt neben der Greifvogelstange
aufstellen.
Fanggefäß vor- und unterhalten.
Gefäß = Kunststoffwanne, Durchmesser ca. 60 cm, Höhe
ca. 30 cm.
Vorhaltedauer = gesamte Bauzeit.
Menge: 5,000 St
Leistungsbereichkatalog: 107

### Abschnitt 4 Pflegearbeiten

#### Unterabschnitt 4.1 Fertigstellungspflege

**4.1.10 Kontrolle Fangwannen, monatlich**
Fanggefäß für Mäuse monatlich kontrollieren.
Zweimal jährlich müssen die Einläufe gereinigt
und auf ihre Funktionsfähigkeit überprüft werden.
Greifvogelsitzstange wenn nötig richten.
Menge: 12,000 Mt

**4.1.20 Einzelgehölz wässern Hochstamm, Stbu*12 Wässerungsg. 100 Liter*Fertigst.pflege**
StL-Nr. 211076041561
Einzelgehölz wässern, Wasser liefern. Bodenart, Exposition und Standort nach Unterlagen des AG. Wurzelraum
ausreichend durchfeuchten. Abgerechnet wird die Wässerung des Einzelgehölzes pro Jahr.
Gehölz = Hochstamm, Stammbusch.
Anzahl der Wässerungsgänge pro Jahr = 12.
Mindestwassermenge je Pflanze pro Wässerungsgang = 100
Liter.
Während der Fertigstellungspflege.
Menge: 99,000 St
Leistungsbereichkatalog: 107

**4.1.30 Behandlung Eichensplintkäfer 1.AG**
Schädlingsbekämpfung gemäß Pflanzenschutzverordnung
Halbstammbehandlung mit Insektizid
Halbstämme im, vom Hersteller des
Schädlingsbekämpfungsmittels vorgeschriebenen
Verfahren gegen das Stammholz beschädigende Schädlinge
(Splintkäfer) behandeln.
Behandlung erfolgt prohylaktisch
Abrechnungseinheit: St. behandelter Halbstamm mit
Insektizid: gegen den Schädlingsbefall geeignet,
vom AN auszuwählen
und zu liefern.
Menge: 99,000 St

**4.1.40 Behandlung Eichensplintkäfer 2.AG**
Schädlingsbekämpfung gemäß Pflanzenschutzverordnung
Halbstammbehandlung mit Insektizid
Halbstämme im, vom Hersteller des
Schädlingsbekämpfungsmittels vorgeschriebenen
Verfahren gegen das Stammholz beschädigende Schädlinge
(Splintkäfer) behandeln.
Behandlung erfolgt prohylaktisch
Abrechnungseinheit: St. behandelter Halbstamm mit
Insektizid: gegen den Schädlingsbefall geeignet,
vom AN auszuwählen
und zu liefern.
Menge: 99,000 St

**4.1.50 Extensivfläche mähen Wiese*ganzflächig*ab Mitte Sept. Balkenmäher/Hand*Schnitthöhe 10 cm Verw.AN, 3-7 Tage**
StL-Nr. 2110765030132104
Extensivfläche entsprechend der ökologischen Funktion
mähen.
Biotoptyp = Wiese.
Ganzflächig.
Durchführen ab Mitte September.
Mähgerät = Balkenmäher, handgeführt.
Schnitthöhe 10 cm.
Mähgut 3-7 Tage liegen lassen und nach Wahl des AN verwerten.
Menge: 2915,000 m2
Leistungsbereichkatalog: 107

**4.1.60 Obstbaum schneiden Erziehungsschnitt*Baumhöhe bis 5 m Schnittg. Verw.AN**
StL-Nr. 21107726199103
Obstbaum nach Unterlagen des AG schneiden. Stamm- und
Stockaustriebe entfernen.
Schnitt = Erziehungsschnitt.
Obstbaum 'Halbstamm'

Baumart 'Apfel, Birne, Pflaume, Kirsche'

Baumhöhe bis 5,00 m.
Schnittgut nach Wahl des AN verwerten.
Menge: 44,000 St
Leistungsbereichkatalog: 107

**4.1.70 Gehölz pflegen Säubern u.lockern Fertigstpflege*DU 100 cm Horizontal**
StL-Nr. 24207826309131
Gehölz pflegen. Pflanze nach Bedarf richten und
antreten, schwach ausgetriebenes Gehölz zurückschneiden
und nicht angewachsenes Gehölz entfernen.
Baumverankerung ggf. nachbessern. Ggf. anfallender
Abfall, abgestorbene und kranke Pflanzen
sowie Pflanzenteile aufnehmen und entsorgen.
Entsorgung wird gesondert vergütet. Pflanzenabstand
und Größe der Gehölzfläche nach Leistungsbeschreibung.
Pflanzscheibe von unerwünschtem Aufwuchs säubern
und lockern.
Anzahl der Arbeitsgänge '5 AG'

Während der Fertigstellungspflege.
Pflanzscheibe, DU = 100 cm.
Fläche = Horizontal bis schwach geneigt.
Menge: 99,000 St
Leistungsbereichkatalog: 207

#### Unterabschnitt 4.2 Entwicklungspflege 1. Jahr

**4.2.10 Kontrolle Fangwannen, monatlich**
Fanggefäß für Mäuse monatlich kontrollieren.
Zweimal jährlich müssen die Einläufe gereinigt
und auf ihre Funktionsfähigkeit überprüft werden.
Greifvogelsitzstange wenn nötig richten.
Menge: 12,000 Mt

**4.2.20 Einzelgehölz wässern Hochstamm, Stbu*12 Wässerungsg. 100 Liter*E.-pflege 1. Jahr**
StL-Nr. 211076041562
Einzelgehölz wässern, Wasser liefern. Bodenart, Exposition und Standort nach Unterlagen des AG. Wurzelraum
ausreichend durchfeuchten. Abgerechnet wird die Wässerung des Einzelgehölzes pro Jahr.
Gehölz = Hochstamm, Stammbusch.
Anzahl der Wässerungsgänge pro Jahr = 12.
Mindestwassermenge je Pflanze pro Wässerungsgang = 100
Liter.
Während der Entwicklungspflege im 1. Pflegejahr.
Menge: 99,000 St
Leistungsbereichkatalog: 107

**4.2.30 Behandlung Eichensplintkäfer 1.AG**
Schädlingsbekämpfung gemäß Pflanzenschutzverordnung
Halbstammbehandlung mit Insektizid
Halbstämme im, vom Hersteller des
Schädlingsbekämpfungsmittels vorgeschriebenen
Verfahren gegen das Stammholz beschädigende Schädlinge
(Splintkäfer) behandeln.
Behandlung erfolgt prohylaktisch
Abrechnungseinheit: St. behandelter Halbstamm mit
Insektizid: gegen den Schädlingsbefall geeignet,
vom AN auszuwählen
und zu liefern.
Menge: 99,000 St

**4.2.40 Behandlung Eichensplintkäfer 2.AG**
Schädlingsbekämpfung gemäß Pflanzenschutzverordnung
Halbstammbehandlung mit Insektizid
Halbstämme im, vom Hersteller des
Schädlingsbekämpfungsmittels vorgeschriebenen
Verfahren gegen das Stammholz beschädigende Schädlinge
(Splintkäfer) behandeln.
Behandlung erfolgt prohylaktisch
Abrechnungseinheit: St. behandelter Halbstamm mit
Insektizid: gegen den Schädlingsbefall geeignet,
vom AN auszuwählen
und zu liefern.
Menge: 99,000 St

**4.2.50 Extensivfläche mähen Wiese*ganzflächig*ab Mitte Sept. Balkenmäher/Hand*Schnitthöhe 10 cm Verw.AN, 3-7 Tage**
StL-Nr. 2110765030132104
Extensivfläche entsprechend der ökologischen Funktion
mähen.
Biotoptyp = Wiese.
Ganzflächig.
Durchführen ab Mitte September.
Mähgerät = Balkenmäher, handgeführt.
Schnitthöhe 10 cm.
Mähgut 3-7 Tage liegen lassen und nach Wahl des AN verwerten.
Menge: 2915,000 m2
Leistungsbereichkatalog: 107

**4.2.60 Obstbaum schneiden Erziehungsschnitt*Baumhöhe bis 5 m Schnittg. Verw.AN**
StL-Nr. 21107726199103
Obstbaum nach Unterlagen des AG schneiden. Stamm- und
Stockaustriebe entfernen.
Schnitt = Erziehungsschnitt.
Obstbaum 'Halbstamm'

Baumart 'Apfel, Birne, Pflaume, Kirsche'

Baumhöhe bis 5,00 m.
Schnittgut nach Wahl des AN verwerten.
Menge: 44,000 St
Leistungsbereichkatalog: 107

**4.2.70 Gehölz pflegen Säubern u.lockern*DU 100 cm Horizontal**
StL-Nr. 24207826309931
Gehölz pflegen. Pflanze nach Bedarf richten und
antreten, schwach ausgetriebenes Gehölz zurückschneiden
und nicht angewachsenes Gehölz entfernen.
Baumverankerung ggf. nachbessern. Ggf. anfallender
Abfall, abgestorbene und kranke Pflanzen
sowie Pflanzenteile aufnehmen und entsorgen.
Entsorgung wird gesondert vergütet. Pflanzenabstand
und Größe der Gehölzfläche nach Leistungsbeschreibung.
Pflanzscheibe von unerwünschtem Aufwuchs säubern
und lockern.
Anzahl der Arbeitsgänge '5 AG'

Pflegejahr = '1. Jahr Entwicklungspflege'

Pflanzscheibe, DU = 100 cm.
Fläche = Horizontal bis schwach geneigt.
Menge: 99,000 St
Leistungsbereichkatalog: 207

#### Unterabschnitt 4.3 Entwicklungspflege 2. Jahr

**4.3.10 Kontrolle Fangwannen, monatlich**
Fanggefäß für Mäuse monatlich kontrollieren.
Zweimal jährlich müssen die Einläufe gereinigt
und auf ihre Funktionsfähigkeit überprüft werden.
Greifvogelsitzstange wenn nötig richten.
Menge: 12,000 Mt

**4.3.20 Einzelgehölz wässern Hochstamm, Stbu*12 Wässerungsg. 100 Liter*E.-pflege 2. Jahr**
StL-Nr. 211076041563
Einzelgehölz wässern, Wasser liefern. Bodenart, Exposition und Standort nach Unterlagen des AG. Wurzelraum
ausreichend durchfeuchten. Abgerechnet wird die Wässerung des Einzelgehölzes pro Jahr.
Gehölz = Hochstamm, Stammbusch.
Anzahl der Wässerungsgänge pro Jahr = 12.
Mindestwassermenge je Pflanze pro Wässerungsgang = 100
Liter.
Während der Entwicklungspflege im 2. Pflegejahr.
Menge: 99,000 St
Leistungsbereichkatalog: 107

**4.3.30 Behandlung Eichensplintkäfer 1.AG**
Schädlingsbekämpfung gemäß Pflanzenschutzverordnung
Halbstammbehandlung mit Insektizid
Halbstämme im, vom Hersteller des
Schädlingsbekämpfungsmittels vorgeschriebenen
Verfahren gegen das Stammholz beschädigende Schädlinge
(Splintkäfer) behandeln.
Behandlung erfolgt prohylaktisch
Abrechnungseinheit: St. behandelter Halbstamm mit
Insektizid: gegen den Schädlingsbefall geeignet,
vom AN auszuwählen
und zu liefern.
Menge: 99,000 St

**4.3.40 Behandlung Eichensplintkäfer 2.AG**
Schädlingsbekämpfung gemäß Pflanzenschutzverordnung
Halbstammbehandlung mit Insektizid
Halbstämme im, vom Hersteller des
Schädlingsbekämpfungsmittels vorgeschriebenen
Verfahren gegen das Stammholz beschädigende Schädlinge
(Splintkäfer) behandeln.
Behandlung erfolgt prohylaktisch
Abrechnungseinheit: St. behandelter Halbstamm mit
Insektizid: gegen den Schädlingsbefall geeignet,
vom AN auszuwählen
und zu liefern.
Menge: 99,000 St

**4.3.50 Extensivfläche mähen Wiese*ganzflächig*ab Mitte Sept. Balkenmäher/Hand*Schnitthöhe 10 cm Verw.AN, 3-7 Tage**
StL-Nr. 2110765030132104
Extensivfläche entsprechend der ökologischen Funktion
mähen.
Biotoptyp = Wiese.
Ganzflächig.
Durchführen ab Mitte September.
Mähgerät = Balkenmäher, handgeführt.
Schnitthöhe 10 cm.
Mähgut 3-7 Tage liegen lassen und nach Wahl des AN verwerten.
Menge: 2915,000 m2
Leistungsbereichkatalog: 107

**4.3.60 Obstbaum schneiden Erziehungsschnitt*Baumhöhe bis 5 m Schnittg. Verw.AN**
StL-Nr. 21107726199103
Obstbaum nach Unterlagen des AG schneiden. Stamm- und
Stockaustriebe entfernen.
Schnitt = Erziehungsschnitt.
Obstbaum 'Halbstamm'

Baumart 'Apfel, Birne, Pflaume, Kirsche'

Baumhöhe bis 5,00 m.
Schnittgut nach Wahl des AN verwerten.
Menge: 44,000 St
Leistungsbereichkatalog: 107

**4.3.70 Gehölz pflegen Säubern u.lockern*DU 100 cm Horizontal**
StL-Nr. 24207826309931
Gehölz pflegen. Pflanze nach Bedarf richten und
antreten, schwach ausgetriebenes Gehölz zurückschneiden
und nicht angewachsenes Gehölz entfernen.
Baumverankerung ggf. nachbessern. Ggf. anfallender
Abfall, abgestorbene und kranke Pflanzen
sowie Pflanzenteile aufnehmen und entsorgen.
Entsorgung wird gesondert vergütet. Pflanzenabstand
und Größe der Gehölzfläche nach Leistungsbeschreibung.
Pflanzscheibe von unerwünschtem Aufwuchs säubern
und lockern.
Anzahl der Arbeitsgänge '5 AG'

Pflegejahr = '2. Jahr Entwicklungspflege'

Pflanzscheibe, DU = 100 cm.
Fläche = Horizontal bis schwach geneigt.
Menge: 99,000 St
Leistungsbereichkatalog: 207

#### Unterabschnitt 4.4 Entwicklungspflege 3. Jahr

**4.4.10 Kontrolle Fangwannen, monatlich**
Fanggefäß für Mäuse monatlich kontrollieren.
Zweimal jährlich müssen die Einläufe gereinigt
und auf ihre Funktionsfähigkeit überprüft werden.
Greifvogelsitzstange wenn nötig richten.
Menge: 12,000 Mt

**4.4.20 Einzelgehölz wässern Hochstamm, Stbu*12 Wässerungsg. 100 Liter*E.-pflege 3. Jahr**
StL-Nr. 211076041564
Einzelgehölz wässern, Wasser liefern. Bodenart, Exposition und Standort nach Unterlagen des AG. Wurzelraum
ausreichend durchfeuchten. Abgerechnet wird die Wässerung des Einzelgehölzes pro Jahr.
Gehölz = Hochstamm, Stammbusch.
Anzahl der Wässerungsgänge pro Jahr = 12.
Mindestwassermenge je Pflanze pro Wässerungsgang = 100
Liter.
Während der Entwicklungspflege im 3. Pflegejahr.
Menge: 99,000 St
Leistungsbereichkatalog: 107

**4.4.30 Behandlung Eichensplintkäfer 1.AG**
Schädlingsbekämpfung gemäß Pflanzenschutzverordnung
Halbstammbehandlung mit Insektizid
Halbstämme im, vom Hersteller des
Schädlingsbekämpfungsmittels vorgeschriebenen
Verfahren gegen das Stammholz beschädigende Schädlinge
(Splintkäfer) behandeln.
Behandlung erfolgt prohylaktisch
Abrechnungseinheit: St. behandelter Halbstamm mit
Insektizid: gegen den Schädlingsbefall geeignet,
vom AN auszuwählen
und zu liefern.
Menge: 99,000 St

**4.4.40 Behandlung Eichensplintkäfer 2.AG**
Schädlingsbekämpfung gemäß Pflanzenschutzverordnung
Halbstammbehandlung mit Insektizid
Halbstämme im, vom Hersteller des
Schädlingsbekämpfungsmittels vorgeschriebenen
Verfahren gegen das Stammholz beschädigende Schädlinge
(Splintkäfer) behandeln.
Behandlung erfolgt prohylaktisch
Abrechnungseinheit: St. behandelter Halbstamm mit
Insektizid: gegen den Schädlingsbefall geeignet,
vom AN auszuwählen
und zu liefern.
Menge: 99,000 St

**4.4.50 Extensivfläche mähen Wiese*ganzflächig*ab Mitte Sept. Balkenmäher/Hand*Schnitthöhe 10 cm Verw.AN, 3-7 Tage**
StL-Nr. 2110765030132104
Extensivfläche entsprechend der ökologischen Funktion
mähen.
Biotoptyp = Wiese.
Ganzflächig.
Durchführen ab Mitte September.
Mähgerät = Balkenmäher, handgeführt.
Schnitthöhe 10 cm.
Mähgut 3-7 Tage liegen lassen und nach Wahl des AN verwerten.
Menge: 2915,000 m2
Leistungsbereichkatalog: 107

**4.4.60 Obstbaum schneiden Erziehungsschnitt*Baumhöhe bis 5 m Schnittg. Verw.AN**
StL-Nr. 21107726199103
Obstbaum nach Unterlagen des AG schneiden. Stamm- und
Stockaustriebe entfernen.
Schnitt = Erziehungsschnitt.
Obstbaum 'Halbstamm'

Baumart 'Apfel, Birne, Pflaume, Kirsche'

Baumhöhe bis 5,00 m.
Schnittgut nach Wahl des AN verwerten.
Menge: 44,000 St
Leistungsbereichkatalog: 107

**4.4.70 Gehölz pflegen Säubern u.lockern*DU 100 cm Horizontal**
StL-Nr. 24207826309931
Gehölz pflegen. Pflanze nach Bedarf richten und
antreten, schwach ausgetriebenes Gehölz zurückschneiden
und nicht angewachsenes Gehölz entfernen.
Baumverankerung ggf. nachbessern. Ggf. anfallender
Abfall, abgestorbene und kranke Pflanzen
sowie Pflanzenteile aufnehmen und entsorgen.
Entsorgung wird gesondert vergütet. Pflanzenabstand
und Größe der Gehölzfläche nach Leistungsbeschreibung.
Pflanzscheibe von unerwünschtem Aufwuchs säubern
und lockern.
Anzahl der Arbeitsgänge '5 AG'

Pflegejahr = '3. Jahr Entwicklungspflege'

Pflanzscheibe, DU = 100 cm.
Fläche = Horizontal bis schwach geneigt.
Menge: 99,000 St
Leistungsbereichkatalog: 207

#### Unterabschnitt 4.5 Entwicklungspflege 4. Jahr

**4.5.10 Kontrolle Fangwannen, monatlich**
Fanggefäß für Mäuse monatlich kontrollieren.
Zweimal jährlich müssen die Einläufe gereinigt
und auf ihre Funktionsfähigkeit überprüft werden.
Greifvogelsitzstange wenn nötig richten.
Menge: 12,000 Mt

**4.5.20 Einzelgehölz wässern Hochstamm, Stbu*12 Wässerungsg. 100 Liter*E.-pflege 4. Jahr**
StL-Nr. 211076041565
Einzelgehölz wässern, Wasser liefern. Bodenart, Exposition und Standort nach Unterlagen des AG. Wurzelraum
ausreichend durchfeuchten. Abgerechnet wird die Wässerung des Einzelgehölzes pro Jahr.
Gehölz = Hochstamm, Stammbusch.
Anzahl der Wässerungsgänge pro Jahr = 12.
Mindestwassermenge je Pflanze pro Wässerungsgang = 100
Liter.
Während der Entwicklungspflege im 4. Pflegejahr.
Menge: 99,000 St
Leistungsbereichkatalog: 107

**4.5.30 Behandlung Eichensplintkäfer 1.AG**
Schädlingsbekämpfung gemäß Pflanzenschutzverordnung
Halbstammbehandlung mit Insektizid
Halbstämme im, vom Hersteller des
Schädlingsbekämpfungsmittels vorgeschriebenen
Verfahren gegen das Stammholz beschädigende Schädlinge
(Splintkäfer) behandeln.
Behandlung erfolgt prohylaktisch
Abrechnungseinheit: St. behandelter Halbstamm mit
Insektizid: gegen den Schädlingsbefall geeignet,
vom AN auszuwählen
und zu liefern.
Menge: 99,000 St

**4.5.40 Behandlung Eichensplintkäfer 2.AG**
Schädlingsbekämpfung gemäß Pflanzenschutzverordnung
Halbstammbehandlung mit Insektizid
Halbstämme im, vom Hersteller des
Schädlingsbekämpfungsmittels vorgeschriebenen
Verfahren gegen das Stammholz beschädigende Schädlinge
(Splintkäfer) behandeln.
Behandlung erfolgt prohylaktisch
Abrechnungseinheit: St. behandelter Halbstamm mit
Insektizid: gegen den Schädlingsbefall geeignet,
vom AN auszuwählen
und zu liefern.
Menge: 99,000 St

**4.5.50 Extensivfläche mähen Wiese*ganzflächig*ab Mitte Sept. Balkenmäher/Hand*Schnitthöhe 10 cm Verw.AN, 3-7 Tage**
StL-Nr. 2110765030132104
Extensivfläche entsprechend der ökologischen Funktion
mähen.
Biotoptyp = Wiese.
Ganzflächig.
Durchführen ab Mitte September.
Mähgerät = Balkenmäher, handgeführt.
Schnitthöhe 10 cm.
Mähgut 3-7 Tage liegen lassen und nach Wahl des AN verwerten.
Menge: 2915,000 m2
Leistungsbereichkatalog: 107

**4.5.60 Obstbaum schneiden Erziehungsschnitt*Baumhöhe bis 5 m Schnittg. Verw.AN**
StL-Nr. 21107726199103
Obstbaum nach Unterlagen des AG schneiden. Stamm- und
Stockaustriebe entfernen.
Schnitt = Erziehungsschnitt.
Obstbaum 'Halbstamm'

Baumart 'Apfel, Birne, Pflaume, Kirsche'

Baumhöhe bis 5,00 m.
Schnittgut nach Wahl des AN verwerten.
Menge: 44,000 St
Leistungsbereichkatalog: 107

**4.5.70 Gehölz pflegen Säubern u.lockern*DU 100 cm Horizontal**
StL-Nr. 24207826309931
Gehölz pflegen. Pflanze nach Bedarf richten und
antreten, schwach ausgetriebenes Gehölz zurückschneiden
und nicht angewachsenes Gehölz entfernen.
Baumverankerung ggf. nachbessern. Ggf. anfallender
Abfall, abgestorbene und kranke Pflanzen
sowie Pflanzenteile aufnehmen und entsorgen.
Entsorgung wird gesondert vergütet. Pflanzenabstand
und Größe der Gehölzfläche nach Leistungsbeschreibung.
Pflanzscheibe von unerwünschtem Aufwuchs säubern
und lockern.
Anzahl der Arbeitsgänge '5 AG'

Pflegejahr = '4. Jahr Entwicklungspflege'

Pflanzscheibe, DU = 100 cm.
Fläche = Horizontal bis schwach geneigt.
Menge: 99,000 St
Leistungsbereichkatalog: 207
